# G+M Großostheim_BA 2_Trakt 2
Angebotsaufforderung (GAEB 90, DA83)
DV-Nummer: 200735
Währung: EUR
Auftraggeber: Markt Großostheim, Schaafheimer Straße 33, 63762 Großostheim

## Zusätzlicher Text
Ersatzneubau der Grund und Mittelschule Großostheim mit
12 Klassenräumen, Verwaltungsräumen sowie Mehrzweckraum
und Pausenhalle incl. Anbindung an die Bestandsgebäude
der Trakte 1 und 4 am Schulstandort Dellweg.

Der Markt Großostheim als Sachaufwandsträger der Grund-
und Mittelschule Großostheim beabsichtigt eine
Generalsanierung des bestehenden Schulgebäudes am
Dellweg.

Die Grund- und Hauptschule wurde in mehreren
Bauabschnitten errichtet. Der Trakt 1 wurden 1958
gebaut, Trakte 2 und 3 wurden von 1967  1970 gebaut,
1975 wurde der Trakt 2 erweitert, und der Trakt 4 neu
gebaut. 1988 fand eine Erweiterung des Traktes 1 statt.
In der Folgezeit wurden verschiedene Sanierungen am
Gebäudebestand durchgeführt. 2004 wurde der Trakt 4 um
die Mittagsbetreuung  für die Mittelschule erweitert.
Trakt 1 wurde im Ersten Bauabschnitt bereits saniert.

Im Ersatzneubau (Trakt 2 neu) befinden sich folgende
Hauptnutzflächen:

Erdgeschoss:
Pausenhalle mit Hausmeisterverkauf, Mehrzweckraum MS
Verwaltungsbereiche für Grund- und Mittelschule
Lehrerbereiche für Grund- und Mittelschule

1 Mehrzweckraum der Grundschule
2 Klassenzimmer, ein Gruppenraum, Lehrmittelräume im
Lernzentrum der Grundschule

Obergeschoss:
3 Klassenzimmer, ein Gruppenraum, Lehrmittelräume und
Gruppenraum im Lernzentrum der Grundschule
7 Klassenzimmer, ein Ausweich- und ein Gruppenraum,
Lehrmittelräume und Gruppenraum im Lernzentrum der
Mittelschule

Der Entwurf des Brandschutzkonzeptes sieht die
jeweiligen Lernzentren als einen Brandabschnitt vor,
die Personenrettung erfolgt auf zwei voneinander
unabhängigen Fluchtwegen (Treppenhäuser, Nachbar-
Lernzentrum).
Dem Konzept wurde in einem Vorgespräch mit der
Bauaufsicht des Landkreises Aschaffenburg die
grundsätzliche Genehmigungsfähigkeit bescheinigt.

Im Bereich der zu errichtenden Aufzugs- und Hebeanlage
in Pausenhalle / Trakt 4
Achse 4.6 - 4.7/ 4.H - 4.I sind abweichend vom Absatz
oberhalb teilweise Gebäudeteile abzubrechen,
Unterfangungs- und Erdarbeiten durchzuführen.
Ebenso sind Entwässerungskanalarbeiten zum Großteil
innerhalb der Schottertragschicht auszuführen.

Bauzeitenplanung: siehe beil. Bauzeitenplan

## Zusätzlicher Text
Das Leistungsverzeichnis erstreckt sich über folgende
Leistungsbereiche:

DIN  1961
Allgemeine Vertragsbedingungen für Bauleistungen VOB/B

Allgemeine Technische Vertragsbedingungen VOB/C
.
DIN  1961  Allgemeine Vertragsbedingungen für
Bauleistungen VOB/B
DIN  18 299  Allgemeine Regelungen für Bauarbeiten
jeder Art
DIN  18 336  Abdichtungsarbeiten
DIN  18 353  Estricharbeiten

- Die allgemeinen anerkannten Regeln der Technik
- Eurocodes 0,1,2,6,7 (DIN EN1990 -1992, 1996,1997)
- Bauregellisten des DIBt
- Die einschlägigen Vorschriften
- Die Herstellervorschriften
- Die allgemeinen berufsgenossenschaftlichen Regelwerke
  sind von allen am Bau Beteiligten einzuhalten.
- Gebäudeenergiegesetz (GEG) Stand 2022
- Richtlinien für Schulen-Bau und Ausrüstung - GUV-V S1
  (Bayerischer Gemeindeunfallversicherungsverband)
- Vorschriften des AgBB
  "Ausschuss zur gesundheitlichen Bewertung von
  Bauprodukten" (AgBB). Der AgBB ist eine
  Arbeitsgemeinschaft der obersten
  Landesgesundheitsbehörden (AOLG) unter
  Geschäftsführung  des Umweltbundesamtes (UBA).
  Das Bauprodukt/ der Bausatz darf aus Gründen des
  Gesundheitsschutzes in Aufenthaltsräumen
  einschließlich zugehöriger Nebenräume nur verwendet
  werden, wenn der  Nachweis der gesundheitlichen
  Unbedenklichkeit durch eine allgemeine
  bauaufsichtliche Zulassung geführt wird.

## Zusätzlicher Text
Baufristenplan / Ausführungsfristen (§5 VOB/B)
Der Auftragnehmer hat einen Baufristenplan über seine
vertraglichen Leistungen zu erstellen, anhand dessen
die Einhaltung der Vertragsfristen nachgewiesen und
überwacht werden kann. Die Festlegungen des
Auftraggebers, z. B. zur baufachlichen oder
terminlichen Koordinierung mit den übrigen
Leistungsbereichen, sind zu berücksichtigen. Bei
Änderungen der Vertragsfristen oder bei erheblichen
Abweichungen von sonstigen Festlegungen ist der Plan
vom Auftragnehmer unverzüglich zu überarbeiten. Der
Plan ist dem Auftraggeber 12 Werktage nach
Auftragserteilung, bei Überarbeitungen unverzüglich
jeweils in 1-facher Fertigung zu übergeben.
Die Anfangs- und Endtermine der einzelnen
Arbeitsschritte (Balken) werden als Einzelfristen zu
Vertragsfristen gem. § 5 Nr. 1 VOB/B

Einzureichende Unterlagen des AN, Termine
Der Auftragnehmer hat nach Auftragsvergabe innerhalb
von 12 Werktagen aufbauend auf dem zu Verfügung
gestellten Baustelleneinrichtungsplan ein
Baustelleneinrichtungsplan, getrennt nach Bauphasen, zu
erstellen und der Bauleitung zur Genehmigung
vorzulegen. Dieser hat u.a. Lagerflächen,
Aufstellflächen für Maschinen, Kranstellflächen
auszuweisen. Es wird im besonderen auf die
Feuerwehrzufahrt und -aufstellfläche hingewiesen, die
zu jedem Zeitpunkt freizuhalten ist.

Sanitäreinrichtungen
Auftraggeber stellt Sanitäreinrichtungen außerhalb des
Gebäudes zur Verfügung. Die Kosten werden nicht
umgelegt.

Bauwasser und Baustrom
Bauwasser und Baustrom werden vom Auftraggeber zur
Verfügung gestellt.
Die Kosten werden nicht umgelegt.

Einrichtung von Unterkünften
Unterkünfte wie Schlafräume und Aufenthaltsräume für
die Freizeit dürfen in der Liegenschaft, in der sich
die Baustelle befindet, nicht eingerichtet werden.

Räume innerhalb der Baustelle
Für Lagerung und Vormontage von Materialien stehen im
Gebäude keine Räume für den Auftragnehmer zur
Verfügung.

Baustellenkoordination
Der Auftragnehmer hat zu den wöchentlichen
Baustellenbesprechungen, für die Dauer der
Ausführungszeit, einen geeigneten bevollmächtigten
Vertreter zu entsenden. Kosten hierfür sind
einzukalkulieren (Dauer ca. 1,5 - 2h).

Bauleiter
Auf der Baustelle muss ständig eine fachlich
qualifizierte deutschsprachige Aufsichtsperson des
Auftragnehmers anwesend sein.
Die verantwortliche Bauleitung ist vom AN vor der
Ausführung schriftlich zu benennen, VOB/B § 4 Nr. 1
Abs. 3.

Übergabe von Ausführungszeichnungen
Die Werkpläne des Architekten werden 2fach im
Papier-Format übergeben.

Vollständigkeit der Ausschreibung
Das Leistungsverzeichnis ist vom Bieter auf
Vollständigkeit anhand der fortlaufenden Seiten- bzw.
Positionsnummerierung zu überprüfen. Evtl. fehlende
Seiten sind nachzufordern.

Sichtbetonoberflächen
Die vorhandenen Sichtbetonoberflächen sind fertige
Oberflächen! Bei allen Arbeiten im und am Gebäude ist
darauf zu achten, dass keine Beschädigungen,
Beschriftungen oder Verunreinigungen der fertigen
Oberflächen entstehen!

Abfallmaterial
Abfallmaterial aus dem Bereich des Auftragnehmers
(Baustellenabfälle, z. B. Verpackungsmaterial,
Reststoffen usw.) ist, entsprechend den geltenden
Vorschriften (z. B. örtliche Abfallsatzung) zu
entsorgen. Wertstoffe sind auszusondern, in getrennten
Fraktionen zu erfassen und der Wiederverwendung
zuzuführen.
(Nebenleistung nach VOB/C DIN 18299 4.1.11 und 4.1.12
).

Zugang- und Zufahrtsmöglichkeiten:
Die Zufahrt erfolgt über den Dellweg auf BE-Fläche
östlich Neben Trakt 1 auf das Grundstück.
Bzgl. Baustelleneinrichtung liegt ein maßstäblicher
Planausschnitt bei.
Da sich während der Ausführung der Maßnahme unmittelbar
angrenzende Bauteile in laufendem Betrieb befinden sind
besondere Vorkehrungen zu treffen.
Insbesondere zu den Hauptzeiten des Schülerverkehrs ist
erhöhte Vorsicht geboten um Gefährdungen Dritter
auszuschließen.
Falls es notwendig ist rückwärts an die BE-Fläche oder
Abladestelleanzufahren ist dies nur mit Einweisern
erlaubt.
Im Bereich der Schüler-Bushaltestelle ist besondere
Vorsicht (Fahren im Schritttempo)
erforderlich.
Es ist eine Ortseinsicht zu empfehlen. Diese Kosten
sind mit dem Angebotspreis abgegolten.
Abstimmung diesbezüglich mit der Marktgemeinde
Großostheim.
Frau Sabrina Mattei Tel.: 06026 / 50045548
oder e-mail: bautechnik@grossostheim.de
Sämtliche Türen und Tore sind grundsätzlich zu
schließen.
Beim Verlassen der Baustelle sind diese zusätzlich zu
verschließen. An den Zugängen-/Zufahren befinden sich
entsprechend Zahlenschlösser.

Flächen für Baustelleneinrichtung / Lagerplätze
Die Lagerflächen auf dem eingezäunten Baufeld sind
räumlich begrenzt. Die Aufteilung der Lagerflächen muss
mit der Bauleitung abgesprochen werden (siehe
Baustelleneinrichtungsplan).
Nicht zugesagte Flächen sind auf Anordnung der
Bauleitung zu räumen bzw. werden auf Kosten des AN
geräumt.
Das Benutzen der Flächen außerhalb des Baubereichs ist
nicht gestattet.
Arbeitsgeräte und Materialien dürfen auf öffentlichem
Grund - auch vorübergehend - nicht gelagert werden. Bei
Bedarf sind Genehmigungen bei der Marktgemeinde zu
beantragen.

Parken von firmeneigenen Fahrzeugen
Firmeneigene Fahrzeuge dürfen innerhalb des Grundstücks
geparkt werden. Parken von Privatfahrzeugen wird im
Baubereich nicht gestattet.
Eventuelles erforderliches Befahren des Baubereichs ist
nur in Abstimmung mit der Bauleitung innerhalb der
vorgesehenen Flächen möglich.

Einschränkung bei Lärmintensiven Arbeiten
Die Bauabschnitt 2 erstreckt sich auf den Bereich
Grundschule sowie Mittelschule. In den umliegenden
Räumen findet der Schulbetrieb statt. Lärmbelästigungen
sind generell auf ein Minimum zu begrenzen. Der AG
behält sich eine Unterbrechung der Arbeiten bei
Belästigung durch Lärm, etc. vor.

Für den Betrieb der Baustelle sind die Bestimmungen der
Allgemeinen Verwaltungsvorschrift zum Schutz gegen
Baulärm (AVwV Baulärm vom 19.08.1970, Beilage zum
Bundesanzeiger Nr. 160 vom 01.09.1970, Bek. vom
09.12.1970, MABI 1971 S.1) sowie das Merkblatt für
Maßnahmen zum Schutz gegen Baulärm (siehe Anlage zu
Rd.Nr.165 der Bekanntmachung des StMLU zum Vollzug des
BimSchG vom 05.02.1998 (AIIMBI S.117)) zu beachten.

Für die Bedienung und Betrieb der Geräte sind alle
hierbei geltenden Richtlinien und Vorschriften zu
beachten. Die aktuelle Liste ist einzusehen beim:
Umweltbundesamt Fachgebiet II 5.3, Bismarkplatz 1,
14193 Berlin.

Lärmintensive Arbeiten müssen daher in den Schulferien
und den unterrichtsfreien Zeiten am Nachmittag nach
13.30 Uhr ausgeführt werden.

Reinigung der Baustelle
Auf die Sauberhaltung bzw. ständige Reinigung der
Baustelle, dies schließt die Arbeitsgerüstlagen mit
ein, wird größter Wert gelegt. Die gesamte Baustelle
(u. a. öffentliche Flächen) ist abends nach Beendigung
der Arbeiten zu säubern und besenrein zu verlassen.
Der AN hat laufend für die Sauberhaltung seines
Leistungsbereiches innerhalb der Bauwerke und der
Umgebung ohne besondere Aufforderung zu sorgen.
Kommt der AN dieser Verpflichtung nicht rechtzeitig
nach, so ist die Bauleitung berechtigt, die Reinigung
von einer Drittfirma ausführen zu lassen und den AN mit
den entstandenen Kosten durch Einbehaltung von
Zahlungen auf die Schlusszahlung zu belasten.
Es wird ausdrücklich darauf aufmerksam gemacht, dass
die Aufforderung nur einmal, schriftlich oder mündlich,
gegenüber dem verantwortlichen Projektleiter/ Polier
oder, im Falle seiner Abwesenheit, dessen Vertreter
erfolgt.
Es ist unzulässig, Abfall oder Verpackungsmaterial auf
der Baustelle abzulagern. Das Untergraben und
Verbrennen von Abfällen, Verpackungsmaterial, Bauholz
u. a. ist grundsätzlich untersagt.

Produktangaben
In den nachfolgenden Positionen sind an mehreren
Stellen Produktangaben gemacht, verbunden mit dem
Zusatz "oder gleichwertig".Sofern das ausgeschriebene
Produkt angeboten wird, ist diese Angabe in dem dafür
vorgesehenen Bereich durch den Bieter zu bestätigen!
Gleiches gilt bei Angabe eines alternativen Produktes.
Dessen Gleichwertigkeit ist über entsprechen
Datenblätter, Prüfzeugnisse usw. zu belegen. Diese
Unterlagen sind mit dem Angebot abzugeben.

Abschnittsweises Arbeiten
Die Arbeiten können teilweise nur in zeitlich und
räumlich untergliederten Abschnitten ausgeführt werden.
Dies ist in die Positionen einzukalkulieren und wird
nicht gesondert vergütet.

Losweise Ausführung keine

## Zusätzlicher Text
Zusätzliche Technische Vertragsbedingungen (ZTV)

Der AN hat sich vor Ausführung der Arbeiten über die
Lage von Leitungen, Kabeln, Kanälen u.a. beim AG und
bei den für die Ver- und Entsorgungsanlagen zuständigen
Trägern anhand der ausliegenden Bestandspläne und den
dazu ergangenen Anweisungen zu unterrichten.

Befestigungen am Bauwerk
Für die Befestigung von Anlagenteilen am Bauwerk werden
nur Befestigungen, für die eine "allgemeine
bauaufsichtliche Zulassung" erteilt wurde, zugelassen.
Auf Anforderung der Bauleitung ist der
Zulassungsbescheid vorzulegen.

Bautageberichte
Der Auftragnehmer hat arbeitstäglich Bautageberichte zu
führen und davon dem Auftraggeber spätestens zum Ende
einer Arbeitswoche -soweit nichts anderes vereinbart -
die Durchschriften zu übergeben. Sie müssen alle
Angaben enthalten, die für die Ausführung und
Abrechnung von Bedeutung sein können, insbesondere über
Zahl und Art der auf der Baustelle beschäftigten
Arbeitskräfte, Art, Umfang und Ort der geleisteten
Arbeiten mit den wesentlichen Angaben über den
Baufortschritt (Beginn und Ende von Leistungen größeren
Umfanges), Abnahme, Behinderung und Unterbrechung der
Ausführung, Arbeitseinstellung mit Angabe der Gründe,
Unfälle und sonstige wichtige Vorkommnisse.

## Zusätzlicher Text
Für die Ebenheitstoleranzen nach DIN 18202 gilt
- Nichtflächenfertige Oberseiten von Decken etc.
Tabelle 3, Zeile 2 mit erhöhten Anforderungen.
- Flächenfertige Oberseiten von Böden,
z. B. Estrich, Bodenbeläge, etc.
Tabelle 3, Zeile 4 mit erhöhten Anforderungen.
- Flächenfertige Wände und Unterseiten von Decken,
z. B. geputzte Wände, Wandbekleidungen,
untergehängte Decke etc.
Tabelle 3, Zeile 7 mit erhöhten Anforderungen.

## Zusätzlicher Text
Die Ausführung sämtlicher Arbeiten finden im wesentlichen auf allen
Flächen von UG bis OG statt.
Einbauhöhe bis ca. 5,00 m über OK Gelände. Das Verbringen und Einheben
bzw. transportieren der Materialien in die einzelnen Bereiche ist
einzukalkulieren und wird nicht gesondert vergütet.

## Zusätzlicher Text
Für sämtliche Leistungen, insbesondere für Leistungen
mit Anforderungen an Brand-, Wärme-, Schallschutz, etc.
sind vom AN die entsprechenden
Übereinstimmungserklärungen vorzulegen.
Darin ist zu bestätigen, dass die entsprechenden
Leistungen fachgerecht unter Einhaltung der allgemeinen
anerkannten Regeln der Technik, den einschlägigen
Vorschriften und den Herstellervorschriften eingebaut
wurden.
Die Übereinstimmungserklärung ist dem AG rechtzeitig
auszuhändigen, ggf. zur Weitergabe an die zuständige
Bauaufsichtsbehörde.

## Zusätzlicher Text
Luftdichtheit der Gebäudehülle nach DIN 4108-7
(Wärmeschutz im Hochbau - Luftdichtheit von Bauteilen
und Anschlüssen) einzuhaltende Richtwerte mit
Lüftungsanlagen. Geprüft wird die normgerechte
Luftdichtheit nach DIN 4108-7 mit dem Blower - Door -
Verfahren nach EN / DIN 13 289, nötigenfalls unter zu
Hilfenahme zusätzlicher Messtechniken, z.B. Infrarot -
Thermografie Diagnoseverfahren.

Blower-Door-Verfahren A:
Abnahmemessung am Gebäude im Nutzungszustand auf
Einhaltung der Forderungen des GEG und der DIN 4108-7.

Blower-Door-Verfahren B:
Prüfung der Gebäudehülle zum Aufspüren von Leckagen
während der Bauphase.

Die verantwortliche Bauleitung des AN, der betreffenden
Gewerke, muss an der Prüfung, auf der Baustelle,
teilnehmen und mitwirken.

Zulässiger Grenzwert der Luftdurchlässigkeit nach DIN
4108-7 und GEG / EnEV.

## Zusätzlicher Text
Folgende Unterlagen sind Vertragsbestandteil der
Ausschreibung, welche dem Leistungsverzeichnis
beiliegen:

- Geotechnisches Gutachten
- Statische Berechnungen/Skizzen
- Architektenpläne
- Grundleitungspläne

## Zusätzlicher Text
Außen- Gerüste werden bauseits zur Verfügung gestellt,
Gruppe 3, flächenbezogenes Nutzgewicht 200 kg/m2.
Das bauseitige Fassadengerüst an den senkrechten
Bauwerksaußenflächen ist ca. 50 cm vor der
Rohbaufassade aufgestellt und ist am Gebäude verankert.
Das Gerüst erhält einen zusätzlichen wandseitigen
Seitenschutz.

## Zusätzlicher Text
Bauablauf:

Bauseits wird im Bereich des Mehrzweckraumes und der
Pausenhalle im EG eine Fußbodenheizung verlegt.
Somit sind die Abdichtungen und Dämmschichten vorab zu
verlegen, die Arbeiten sind entsprechend zu
koordinieren, mit der Bauleitung und der Heizungsfirma
abzustimmen.
Die Trägerplatte für die Fußbodenheizung wird von der
Heizungsfirma verlegt.

## ESTRICHARBEITEN
Datum: 19.01.26

### Titel 01 Baustelleneinrichtung

**01.1 Baustelleneinrichtung Hauptposition Ausbau**
Baustelleneinrichtung Hauptposition
Einrichten, Vorhalten über die
gesamte Bauzeit
sowie Räumen der
Baustelleneinrichtung,
für sämtliche in der
Leistungsbeschreibung
aufgeführten Leistungen.
- Aufenthalts- und Lagerräume.
  (Aufenthalts- und Lagerräume im
Gebäude,
  die leicht verschließbar gemacht
werden können,
  werden vom Auftraggeber nicht zur
Verfügung gestellt)
- notwendige Geräte, Werkzeuge und
Hilfsmittel
- Material-Vorhaltekosten
- Lohnkosten
- Personalkosten
- alle sonstigen Kosten, die der
Auftragnehmer
  zur ordnungsgemäßen Durchführung
  der Bauaufgabe zu erbringen hat.

Ausgenommen sind folgende Leistungen:

- WC- und Sanitärräume werden bauseits
  gestellt und gereinigt, siehe Vorbemerkungen
Menge: 1,000 psch

**01.2 Baustelleneinrichtung, Vorhaltung**
Baustelleneinrichtung, Vorhaltung
Vorhaltung vor beschriebener Baustelleneinrichtung über
die Grundvorhaltung hinaus
Abrechnungszeitraum 1 Monat
Menge: 4,000 Mt

**01.3 Baustelleneinrichtung, Räumen**
Baustelleneinrichtung, Räumen
Räumung vor beschriebener Baustelleneinrichtung,
einschl. Wiederherstellung des jeweiligen Urzustandes
von Flächen, die nicht aus Anordnungen des AG benutzt
wurden.
Menge: 1,000 psch

**01.4 Schutzabdeckung bodentiefe Fenster**
Schutzabdeckung oberflächenfertiger
Bauteile,
als besondere Leistung nach DIN
18353 - Nr. 4.2.13
aus Kunststoffolie, einlagig, Stärke
min 0,2 mm,
Höhe ca. 1,0 m, überlappt verlegen,
Ränder kleben,
für die Dauer der Arbeiten vorhalten
und nach Gebrauch entfernen und
entsorgen.
Ausführungsort : an bodentiefen
Fenster / Fenster- fassaden
Ausführung nur in Absprache mit der
Bauleitung
Menge: 130,000 m2

### Titel 02 Abdichtungsarbeiten

**02.1 Untergrund reinigen zur Aufnahme von Abdichtungen**
Untergrund der Stahlbetonbodenplatte/-decke
nach BEB-Richtlinien zur Aufnahme nachfolgender
Abdichtungen reinigen und vorbereiten.
Reinigen des Untergrundes von grober
Verschmutzung zur Verbesserung der
Haftung sowie Absaugen der losen Bestandteile/Staub
etc.

Anfallende Stoffe im Behälter des AN sammeln und
fachgerecht entsorgen.
Einschl. Deponiegebühren
Menge: 1785,000 m2

**02.2 Bitumen-Voranstrich**
als Haftbrücke der Bitumenabdichtung der nachfolgenden
Position,
auf gereinigtem, nach BEB-Richtlinien vorbereiteten
Untergrund aus Beton,
Einbau im EG
angebotenes Fabrikat: '..........'
angebotener Typ: '..........'
Menge: 1785,000 m²

**02.3 Feuchtigkeitsabdichtung Bodenplatte - Bitumenschweißbahn**
Feuchtigkeitsabdichtung unter Fussbodenaufbauten,
auf Bodenplatten gegen Erdreich, gemäß DIN 18533,
Wasserbeanspruchung : W1-E,
bestehend aus :
1 Lage Bitumenschweißbahn - G 200 S 4 - (Dicke 4 mm),
mit Glasgewebeeinlage 200 g/m2,
10 cm überlappt und verschweißt,
nach Herstellervorschrift einbauen
Einbau im UG und EG

angebotenes Fabrikat: '..........'
angebotener Typ: '..........'
Menge: 1785,000 m2

**02.4 Feuchtigkeitsabdichtung : Wandanschluss**
Wandanschluss der Feuchtigkeitsabdichtung,
aus Bitumenabdichtung G 200 S4 der vorgenannten
Position,
an den Wänden hochgezogen und verwahren,
Höhe ca. 20 cm
Menge: 1030,000 m

**02.5 Feuchtigkeitsabdichtung : Innen- und Außenecken**
Eckausbildung der Feuchtigkeitsabdichtung,
aus Bitumenabdichtung G 200 S4 der vorgenannten
Position, für Eckausbidlung der Wandanschlüsse
an den Wänden hochgezogen und verwahren,
Höhe bis ca. 20 cm
Ecken 90 Grad mit Radien bis zu 10cm
Menge: 600,000 Stk

**02.6 Feuchtigkeitsabdichtung : vorab unter Leitungen**
Feuchtigkeitsabdichtung aus Bitumenabdichtung G 200 S4
wie in der vorgenannten Position beschrieben, jedoch :
im Bereich von haustechnischen Leitungen,
vor den eigentlichen Abdichtungsarbeiten,
einschl. der späteren Anschlüsse an vorbeschriebene
Feuchtigkeitsabdichtung,
Bahnenbreite ca. 1,00 m
Einbau im EG
Menge: 5,000 m2

**02.7 Feuchtigkeitsabdichtung : Anschluss an Rund Stützen**
Anschluss an Rund-Stützen,

der Feuchtigkeitsabdichtung aus Bitumenbahnen G200 S4
der vorgenannten Position,
Querschnitt der Stb. Rundstütze bis 0,1 m²
Rundstützen d=300 mm

Einbau EG.
Menge: 9,000 St

**02.8 Feuchtigkeitsabdichtung: Anschluss Stützen**
Anschluss an Stützen,

der Feuchtigkeitsabdichtung aus Bitumenbahnen G200 S4
der vorgenannten Position,
querschnitt der Durchdringung bis 0,2 m²
Stützen 25cm x 41 cm / Ecken mit Rundungen r = 10 cm
Einbau im EG
Menge: 2,000 St

**02.9 Feuchtigkeitsabdichtung : Anschluss an Abläufe**
Anschluss an Abläufe,
der Feuchtigkeitsabdichtung aus Bitumenbahnen G200 S4
der vorgenannten Position,
Abläufe mit vorhandenem Los- und Festflansch,
Durchmesser der Durchdringung über 10 bis 25 cm
Einbau EG
Menge: 15,000 St

**02.10 Feuchtigkeitsabdichtung : Anschluss an Rohrdurchführungen, bis 10 cm**
Anschluss an Rohrdurchführungen,
der Feuchtigkeitsabdichtung aus Bitumenbahnen G200 S4
der vorgenannten Position,
Durchmesser der Durchdringung bis 10cm
Einbau im EG
Menge: 10,000 St

**02.11 Feuchtigkeitsabdichtung : Anschluss an Rohrdurchführungen, 10 bis 25cm**
Anschluss an Rohrdurchführungen,
der Feuchtigkeitsabdichtung aus Bitumenbahnen G200 S4
der vorgenannten Position,
Durchmesser der Durchdringung über 10 bis 25 cm
Einbau im EG
Menge: 20,000 St

**02.12 Feuchtigkeitsabdichtung : Anschluss an Rohrdurchführungen, 25 bis 50cm**
Anschluss an Rohrdurchführungen,
der Feuchtigkeitsabdichtung aus Bitumenbahnen G200 S4
der vorgenannten Position,
Durchmesser der Durchdringung über 25 bis 50 cm
Einbau im EG
Menge: 5,000 St

**02.13 Feuchtigkeitsabdichtung : Bewegungsfuge**
Herstellen ein Bewegungsfuge, in der Feuchtigkeitsabdichtung der vorgenannten Position :
Abdichtungsbahn über den Fugen durchzuführen,
beide Seiten der Abdichtung durch je eine Lage Polymerbitumen-Schweißbahn PYE-PV 200 S5 nach DIN 52 133
verstärken, 30 cm breit mittig über der Fuge angeordnet
Einbauort :EG
Menge: 21,000 m

### Titel 03 Dämmschichten

*Hinweis*
Alle nachfolgenden Dämmschichten geeignet für:
Schwimmenden Estrich,
Verkehrslast in kN/m2 (von 1,5 - 5,0)
geringe Zusammendrückbarkeit c, bis max. 3 mm,
die Zusammendrückbarkeit aller Dämmschichten addiert
darf 3 mm nicht überschreiten.
Produktdatenblätter sind  vorzulegen.

**03.1 Untergrund reinigen**
Untergrund der Stahlbetonbodenplatte/-decke
nach BEB-Richtlinien reinigen und vorbereiten.
Reinigen des Untergrundes von grober
Verschmutzung sowie Absaugen der losen
Bestandteile/Staub etc.

Anfallende Stoffe im Behälter des AN sammeln und
fachgerecht entsorgen.
Einschl. Deponiegebühren
Menge: 1580,000 m2

**03.2 Dämmung als Höhenausgleich EPS-035-DEO-sh, D= 50 mm**
Ausgleichsdämmung für schwimmenden Estrich,
aus Polystyrol-Hartschaum (EPS) DIN 13163, einlagig,
für eine Verkehrslast von 5,0 kN/m²,
Anwendungstyp nach DIN 4108-10 : DEO, ds - Sehr hohe
Druckbelastbarkeit
Druckspannung (DIN EN 826) >= 200 kPa
zulässige Dauerdruckspannung (DIN EN 13163) >= 60 kPa
Wärmeleitfähigkeit Bemessungswert : 0,035 W/m²K
Baustoffklasse : E
Dämmschichtstärke : 50 mm
Einbauort : EG Pausenahalle/MZR

angebotenes Fabrikat: '..........'
angebotener Typ: '..........'
Menge: 480,000 m²

**03.3 Dämmung als Höhenausgleich EPS-035-DEO-sh, D= 60 mm**
Ausgleichsdämmung für schwimmenden Estrich,
aus Polystyrol-Hartschaum (EPS) DIN 13163, einlagig,
für eine Verkehrslast von 5,0 kN/m²,
Anwendungstyp nach DIN 4108-10 : DEO, ds - Sehr hohe
Druckbelastbarkeit
Druckspannung (DIN EN 826) >= 200 kPa
zulässige Dauerdruckspannung (DIN EN 13163) >= 60 kPa
Wärmeleitfähigkeit Bemessungswert : 0,035 W/m²K
Baustoffklasse : E
Dämmschichtstärke : 60 mm
Einbauort : EG Hausmeister, EG Windfang

angebotenes Fabrikat: '..........'
angebotener Typ: '..........'
Menge: 40,000 m²

**03.4 Dämmung als Höhenausgleich EPS-035-DEO-sh, D= 80 mm**
Ausgleichsdämmung für schwimmenden Estrich,
aus Polystyrol-Hartschaum (EPS) DIN 13163, einlagig,
für eine Verkehrslast von 5,0 kN/m²,
Anwendungstyp nach DIN 4108-10 : DEO, ds - Sehr hohe
Druckbelastbarkeit
Druckspannung (DIN EN 826) >= 200 kPa
zulässige Dauerdruckspannung (DIN EN 13163) >= 60 kPa
Wärmeleitfähigkeit Bemessungswert : 0,035 W/m²K
Baustoffklasse : E
Dämmschichtstärke : 80 mm
Einbauort : EG Pausenverkauf

angebotenes Fabrikat: '..........'
angebotener Typ: '..........'
Menge: 23,000 m²

**03.5 Mehrstärke 5 mm - Ausgleichdämmung EPS-035-DEO-sh**
Differenzpreis für eine Mehr- (oder Minder)stärke von
je 5 mm,
der Ausgleichsdämmung  EPS-035-DEO-sh
der vorgenannten Positionen,
Ausführung nach besonderer Anordnung des AG
Menge: 30,000 m²

**03.6 Ausgleichsdämmung - Anarbeiten an Rohre**
Anarbeiten der Ausgleichsdämmung der vorgenannten
Positionen an auf der Rohdecke liegende Rohre, Kabelkanäle und dergleichen,
für alle Dämmstärken
Abrechnung erfolgt als lfm eines Rohrs/Kabelkanals für
eine beidseitige Anarbeitung.
Menge: 20,000 m

**03.7 Ausgleichen von Leitungsverzügen**
Ausgleichen des Untergrundes
aus Rohbeton, aus gebundener Schüttung,
im Bereich zwischen der Höhenausgleichsdämmung und der
Elektro- Heizungs- und Sanitärleitungen,
durch Ausgleichsschicht aus Leichtausgleichmörtel
aus EPS-Granulat, Zement und Wasser,
Wärmeleitfähigkeit 0,101 W/(m*K), Rohdichte 400 kg/m³,
Baustoffklasse A2,
Druckspannung 500 kPa
Mindesteinbaustärke: 8mm
Einbaudicke von 50-80mm
Einbaufläche ins. ca. 20m2 in Kleinflächen
Abrechnung erfolt nach tatsächlich eingebauten m3.

angebotenes Fabrikat: '..........'
angebotener Typ: '..........'
Menge: 2,000 m³

**03.8 Trittschalldämmung, EPS-035-DES-sg, 10 kN, D=20-2 mm**
Trittschalldämmung für schwimmenden Estrich,
aus Polystyrol-Hartschaum (EPS) DIN 13163, einlagig
für eine Verkehrslast bis 10,0 kN/m²,
Anwendungstyp nach DIN 4108-10 : DES, sg - geringe
Zusammendrückbarkeit : <= 2 mm
Dynamische Steifigkeit s`: <= 30 MN/m³
Wärmeleitfähigkeit Bemessungswert : 0,035 W/m²K
Trittschallverbesserungsmaß Delta lw,r >=26dB
Baustoffklasse : E
Dämmschichtstärke : 20 mm

angebotenes Fabrikat: '..........'
angebotener Typ: '..........'
Menge: 240,000 m²

**03.9 Trittschalldämmung, EPS-040-DES-sg, 5 kN, D=20-2 mm**
Trittschalldämmung für schwimmenden Estrich,
aus Polystyrol-Hartschaum (EPS) DIN 13163, einlagig
für eine Verkehrslast bis 5,0 kN/m²,
Anwendungstyp nach DIN 4108-10 : DES, sg - geringe
Zusammendrückbarkeit : <= 2 mm
Dynamische Steifigkeit s`: <= 30 MN/m³
Wärmeleitfähigkeit Bemessungswert : 0,040 W/m²K
Trittschallverbesserungsmaß Delta lw,r >=26dB
Baustoffklasse : E
Dämmschichtstärke : 20 mm

angebotenes Fabrikat: '..........'
angebotener Typ: '..........'
Menge: 375,000 m²

**03.10 Trittschalldämmung, EPS-040-DES-sg, 5 kN, D=25-2 mm**
Trittschalldämmung für schwimmenden Estrich,
aus Polystyrol-Hartschaum (EPS) DIN 13163, einlagig
für eine Verkehrslast bis 5,0 kN/m²,
Anwendungstyp nach DIN 4108-10 : DES, sg - geringe
Zusammendrückbarkeit : <= 2 mm
Dynamische Steifigkeit s`: <= 30 MN/m³
Wärmeleitfähigkeit Bemessungswert : 0,040 W/m²K
Trittschallverbesserungsmaß Delta lw,r >=26dB
Baustoffklasse : E
Dämmschichtstärke : 25 mm

angebotenes Fabrikat: '..........'
angebotener Typ: '..........'
Menge: 180,000 m²

**03.11 Trittschalldämmung, EPS-040-DES-sg, 5 kN, D=30-2 mm**
Trittschalldämmung für schwimmenden Estrich,
aus Polystyrol-Hartschaum (EPS) DIN 13163, einlagig
für eine Verkehrslast bis 5,0 kN/m²,
Anwendungstyp nach DIN 4108-10 : DES, sg - geringe
Zusammendrückbarkeit : <= 2 mm
Dynamische Steifigkeit s`: <= 20 MN/m³
Wärmeleitfähigkeit Bemessungswert : 0,040 W/m²K
Trittschallverbesserungsmaß Delta lw,r >=28dB
Baustoffklasse : E
Dämmschichtstärke : 30 mm

angebotenes Fabrikat: '..........'
angebotener Typ: '..........'
Menge: 510,000 m²

**03.12 Trittschalldämmung, EPS-040-DES-sg, 5 kN, D=40-2 mm**
Trittschalldämmung für schwimmenden Estrich,
aus Polystyrol-Hartschaum (EPS) DIN 13163, einlagig
für eine Verkehrslast bis 5,0 kN/m²,
Anwendungstyp nach DIN 4108-10 : DES, sg - geringe
Zusammendrückbarkeit : <= 2 mm
Dynamische Steifigkeit s`: <= 20 MN/m³
Wärmeleitfähigkeit Bemessungswert : 0,040 W/m²K
Trittschallverbesserungsmaß Delta lw,r >=28dB
Baustoffklasse : E
Dämmschichtstärke : 40 mm

angebotenes Fabrikat: '..........'
angebotener Typ: '..........'
Menge: 395,000 m²

**03.13 Trittschalldämmung, EPS-040-DES-sg, 5 kN, D=45-2 mm**
Trittschalldämmung für schwimmenden Estrich,
aus Polystyrol-Hartschaum (EPS) DIN 13163, einlagig
für eine Verkehrslast bis 5,0 kN/m²,
Anwendungstyp nach DIN 4108-10 : DES, sg - geringe
Zusammendrückbarkeit : <= 2 mm
Dynamische Steifigkeit s`: <= 20 MN/m³
Wärmeleitfähigkeit Bemessungswert : 0,040 W/m²K
Trittschallverbesserungsmaß Delta lw,r >=28dB
Baustoffklasse : E
Dämmschichtstärke : 45 mm

angebotenes Fabrikat: '..........'
angebotener Typ: '..........'
Menge: 1460,000 m²

**03.14 Trittschalldämmung, EPS-040-DES-sg, 5 kN, D=50-2 mm**
Trittschalldämmung für schwimmenden Estrich,
aus Polystyrol-Hartschaum (EPS) DIN 13163, einlagig
für eine Verkehrslast bis 5,0 kN/m²,
Anwendungstyp nach DIN 4108-10 : DES, sg - geringe
Zusammendrückbarkeit : <= 2 mm
Dynamische Steifigkeit s`: <= 15 MN/m³
Wärmeleitfähigkeit Bemessungswert : 0,040 W/m²K
Trittschallverbesserungsmaß Delta lw,r >=29dB
Baustoffklasse : E
Dämmschichtstärke : 50 mm

angebotenes Fabrikat: '..........'
angebotener Typ: '..........'
Menge: 140,000 m²

**03.15 Mehrstärke 5 mm - Trittschalldämmung**
Differenzpreis für eine Mehr-(oder Minder) stärke von
je 5 mm,
für die Trittschalldämmung EPS-040-DES-sg der
vorgenannten Positionen,
für das Angebot werden die Mengen als Mehrstärken
erfasst
Menge: 150,000 m²

**03.16 Ausgleichs- und Trittschalldämmung: Anarbeiten an Durchdringungen, bis 0,01 m²**
Anarbeiten der Ausgleichs- und Trittschalldämmung der
oben genannten Positionen an Durchdringungen,
eingebaute Bauteile wie: Säulen, Rohrleitungen,
Bodeneinläufe, Bodendosen etc.
Einzelgröße bis 0,01 m2 (z.B. Quadrat bis 10x10 cm)
für alle Dämmstärken
Menge: 80,000 St

**03.17 Ausgleichs- und Trittschalldämmung : Anarbeiten an Durchdringungen, 0,011 bis 0,1 m²**
Anarbeiten der Ausgleichs- und Trittschalldämmung der
oben genannten Positionen an Durchdringungen,
Positionen an Durchdringungen, eingebaute Bauteile wie:
Säulen, Rohrleitungen, Bodeneinläufe, Bodendosen etc.
Einzelgröße, 0,011 bis 0,1 m² (z.B. Quadrat bis 31,6 x
31,6 cm)
für alle Dämmstärken
Menge: 30,000 St

**03.18 Ausgleichs- und Trittschalldämmung : Anarbeiten an Durchdringungen, 0,11 bis 0,2 m²**
Anarbeiten der Ausgleichs- und Trittschalldämmung der
oben genannten Positionen an Durchdringungen,
Positionen an Durchdringungen, eingebaute Bauteile wie:
Säulen, Rohrleitungen, Bodeneinläufe, Bodendosen etc.
Einzelgröße, 0,11 bis 0,25 m² (z.B. Quadrat bis 50 x 50
cm) für alle Dämmstärken
Menge: 40,000 St

**03.19 Randstreifen, PE, d=10mm, H=150 mm**
Randstreifen, aus PE-Schaum,
Dicke 10 mm,
Höhe 150 mm,
mit kaschierter Folie
mit Klebefuss, Befestigung absolut durchflussdicht
einbauen
Einbau im  UG + EG + OG

angebotenes Fabrikat: '..........'
angebotener Typ: '..........'
Menge: 1550,000 m

**03.20 Randstreifen für Heizestrich, PE, H=100 mm**
Randstreifen, aus PE-Schaum,
Dicke 10 mm,
Höhe 150 mm,
mit kaschierter Folie
mit Klebefuss, Befestigung auf der bauseitigen
Befestigungsplatte der Heizleitungen, absolut
durchflussdicht (CT) einbauen
Einbau im EG

angebotenes Fabrikat: '..........'
angebotener Typ: '..........'
Menge: 170,000 m

**03.21 Randstreifen, MF, d=10mm, H=100 mm**
Randstreifen, aus Mineralfaser,
Dicke 10 mm,
Höhe 100 mm,
nicht brennbare Steinwolle,  Schmelzpunkt >1000°C
Baustoffklasse A1
Einbau in notwendigen Fluren und Treppenräumen
im UG + EG + OG

angebotenes Fabrikat: '..........'
angebotener Typ: '..........'
Menge: 330,000 m

**03.22 Ausgleichen des Untergrundes**
Ausgleichen des Untergrundes
aus Rohbeton,
zum Höhenausgleich, aus gebundener Schüttung,
durch Ausgleichsschicht aus Leichtausgleichmörtel
aus EPS-Granulat, Zement und Wasser,
Wärmeleitfähigkeit 0,101 W/(m*K), Rohdichte 400 kg/m³,
Baustoffklasse A2,
Druckspannung 500 kPa
Mindesteinbaustärke: 8mm
Einbaudicke von 8mm bis 25mm
Einbaufläche ins. ca. 1000m2
Abrechnung erfolt nach tatsächlich eingebauten m3.

angebotenes Fabrikat: '..........'
angebotener Typ: '..........'
Menge: 15,000 m³

**03.23 Kontrollrohr zur Feuchtigkeitskontrolle**
Kontrollrohr zur permanenten Feuchtigkeitskontrolle
in die Estrichfläche integriert, jederzeit einsehbar
und kontrollierbar, einschließlich Anarbeiten aller
Konstruktionsschichten.

Bestehend aus
Rohr DN 200 mit Muffe und Enddeckel DN 200,
Höhe ca. 20 cm, Öffnungsdurchmesser ca. 200 mm,
Vollwandabwasserrohre und Formstücke (KG-Rohre) aus
Polypropylen (PP-MD) gemäß DIN EN 14758 1, liefern und
auf der Elastomerbitumen-Schweißbahn aufstellen.

Einbauort: Technikräume

angebotenes Fabrikat: '..........'
angebotener Typ: '..........'
Menge: 4,000 St

### Titel 04 Fließestrich CAF

**04.1 CAF-Estrich : PE-Folie als Trennschicht**
Trennschicht zwischen Trittschalldämmung und CAF-
Estrich bzw. (bei Heizestrich) zwischen Ausgleichsdämmung und der bauseitigen Befestigungsplatte für die
Heizleitungen,
aus Polyethylenfolie, 0,2 mm dick, liefern und 1-lagig
fugenüberlappt verlegen
Einbau im EG+UG
Menge: 2235,000 m²

**04.2 Fließestrich CAF-C25-F5-S50, 3 kN/m² - 2 kN**
Calciumsulfat-Fließestrich (CAF), Stärke 50 mm
als Estrich auf Dämmschicht nach DIN 18560-2,
zur Aufnahme von elastischen Bodenbelägen, Nadelfilz
liefern und verlegen

- Verkehrslast : 3,0 kN/m²
- Einzellast : 2,0 kN
- Druckfestigkeit nach DIN EN 13813 : C 25
- Biegezugfestigkeitsklasse nach DIN EN 13813 : F5
- Estrichnenndicke in mm : 50
- Einbauort : EG Verwaltungsräume,
  OG JAS/Elternsprechzimmer

angebotenes Fabrikat: '..........'
angebotener Typ: '..........'
Menge: 145,000 m²

**04.3 Fließestrich CAF-C25-F5-S55, 5 kN/m² - 4 kN**
Calciumsulfat-Fließestrich (CAF), Stärke 55 mm
als Estrich auf Dämmschicht nach DIN 18560-2,
zur Aufnahme von elastischen Bodenbelägen, Nadelfilz
liefern und verlegen

- Verkehrslast : 5,0 kN/m²
- Einzellast : 4,0 kN
- Druckfestigkeit nach DIN EN 13813 : C 25
- Biegezugfestigkeitsklasse nach DIN EN 13813 : F5
- Estrichnenndicke in mm : 55
- Einbauort : EG Klassenzimmer, EG Lernzentrum,
  EG Lehrerzimmer, EG Technik,
  OG Klassenzimmer, OG Lernzentrum,
  OG Flure, OG Technik

angebotenes Fabrikat: '..........'
angebotener Typ: '..........'
Menge: 1850,000 m²

**04.4 Fließestrich CAF-C35-F7-S80, 8 kN/m² - 7 kN**
Calciumsulfat-Fließestrich (CAF), Stärke 80 mm
als Estrich auf Dämmschicht nach DIN 18560-2,
zur Aufnahme von elastischen Bodenbelägen, Nadelfilz
liefern und verlegen

- Verkehrslast : 8,0 kN/m²
- Einzellast : 7,0 kN
- Druckfestigkeit nach DIN EN 13813 : C 35
- Biegezugfestigkeitsklasse nach DIN EN 13813 : F7
- Estrichnenndicke in mm : 80
- Einbauort : EG Archiv, Bibliothek,Lager

angebotenes Fabrikat: '..........'
angebotener Typ: '..........'
Menge: 240,000 m²

**04.5 CAF-Estrich : CAF-C25-F5 : Mehrstärke 5 mm**
Differenzpreis für eine Mehr- (oder Minder)stärke von
je 5 mm,
des Estrichs CAF-C25-F5 der vorgenannten Positionen,
Ausführung nach besonderer Anordnung des AG.
Menge: 200,000 m²

**04.6 CAF-Estrich : CAF-C25-F7 : Mehrstärke 5 mm**
Differenzpreis für eine Mehr- (oder Minder)stärke von
je 5 mm,
des Estrichs CAF-C25-F7 der vorgenannten Positionen,
Ausführung nach besonderer Anordnung des AG.
Menge: 30,000 m²

**04.7 CAF-Estrich : Anarbeiten an Durchdringungen, bis 0,01 m²**
Anarbeiten des CAF-Estrichs der oben genannten
Positionen an Durchdringungen, eingebaute Bauteile wie:
Säulen, Rohrleitungen, Bodeneinläufe, Bodendosen etc.
Einzelgröße bis 0,01 m2 (z.B. Quadrat bis 10x10 cm)
Menge: 50,000 St

**04.8 CAF-Estrich : Anarbeiten an Durchdringungen, 0,011 bis 0,1 m²**
Anarbeiten des CAF-Estrichs der oben genannten
Positionen an Durchdringungen,
Positionen an Durchdringungen, eingebaute Bauteile wie:
Säulen, Rohrleitungen, Bodeneinläufe, Bodendosen etc.
Einzelgröße, 0,011 bis 0,1 m² (z.B. Quadrat bis 31,6 x
31,6 cm)
Menge: 10,000 St

**04.9 CAF-Estrich : Anarbeiten an Durchdringungen, 0,11 bis 0,2 m²**
Anarbeiten des CAF-Estrichs der oben genannten
Positionen an Durchdringungen,
Positionen an Durchdringungen, eingebaute Bauteile wie:
Säulen, Rohrleitungen, Bodeneinläufe, Bodendosen etc.
Einzelgröße, 0,11 bis 0,25 m² (z.B. Quadrat bis 50 x 50
cm)
Menge: 10,000 St

**04.10 Zulage Fussbodenaufbau CAF : nachträgliches Einbringen**
Nachträgliches Einbringen des
Fussbodenaufbaus,
als Gesamtzulage zu den
Einzelpositionen,
für Aufbau aus :
- Ausgleichsdämmung
(unterschiedliche Stärken)
- PE-Folie
- CAF-Estrich
Menge: 50,000 m²

### Titel 05 Heizestrich CT

**05.1 CT-Heizestrich : PE-Folie als Trennschicht**
Trennschicht zwischen Trittschalldämmung und CT-
Heizestrich zwischen Ausgleichs-/Trittschalldämmung und
der bauseitigen Befestigungsplatte für die
Heizleitungen,
aus Polyethylenfolie, 0,2 mm dick, liefern und 1-lagig
fugenüberlappt verlegen
Einbau im EG
Menge: 480,000 m²

**05.2 Heizestrich CT-C30-F5-S85, 5 kN/m²**
Zementestrich auf Dämmschicht,
gemäß DIN 18560-2 in Verbindung mit DIN EN 13813,
als Heizestrich für Fussbodenheizung - Bauart A,
Verlegung auf eine bauseits gelieferte Trägerplatte der
Fußbodenheizung mit montierten Heizleitungen,
Estrich zur Aufnahme von Natursteinbelag.

- Verkehrslast : 5,0 kN/m²
- Einzellast : 4,0 kN
- Festigkeitsklasse : C30
- Biegezugfestigkeitsklasse : F5
- Überdeckung der Heizrohre : 69 mm
- Heizelementdurchmesser ca. 16 mm
- Estrichnenndicke in mm : 85

Einbau im EG - Pausenhalle/MZR/Flurbereich an
Pausenhalle

angebotenes Fabrikat: '..........'
angebotener Typ: '..........'
Menge: 480,000 m2

**05.3 Heizestrich CT-C30-F5 : Mehrstärke**
Differenzpreis für eine Mehr- (oder Minder)stärke von
je 5 mm,
des Heizestrichs CT-C30-F5 der vorgenannten Position,
Ausführung nach besonderer Anordnung des AG.
Menge: 50,000 m2

**05.4 CT-Heizestrich : Anarbeiten an Durchdringungen, bis 0,01 m²**
Anarbeiten des CT-Heizestrichs der oben genannten
Positionen an Durchdringungen, eingebaute Bauteile wie:
Säulen, Rohrleitungen, Bodeneinläufe, Bodendosen etc.
Einzelgröße bis 0,01 m2 (z.B. Quadrat bis 10x10 cm)
Menge: 10,000 St

**05.5 CT-Heizestrich : Anarbeiten an Durchdringungen, 0,011 bis 0,1 m²**
Anarbeiten des CT-Heizestrichs der oben genannten
Positionen an Durchdringungen,
Positionen an Durchdringungen, eingebaute Bauteile wie:
Säulen, Rohrleitungen, Bodeneinläufe, Bodendosen etc.
Einzelgröße, 0,011 bis 0,1 m² (z.B. Quadrat bis 31,6 x
31,6 cm)
Menge: 10,000 St

**05.6 CT-Heizestrich : Anarbeiten an Durchdringungen, 0,11 bis 0,2 m²**
Anarbeiten des CT-Heizestrichs der oben genannten
Positionen an Durchdringungen,
Positionen an Durchdringungen, eingebaute Bauteile wie:
Säulen, Rohrleitungen, Bodeneinläufe, Bodendosen etc.
Einzelgröße, 0,11 bis 0,25 m² (z.B. Quadrat bis 50 x 50
cm)
Menge: 2,000 St

**05.7 CT-Heizestrich : Feldbegrenzungsfuge herstellen**
Herstellen von Fugen zur konstruktiv notwendigen Feldbegrenzung,
im CT-Heizestrich der vorgenannten Positionen,
Trennen bis auf die Dämmebene,
Einbau eines Bewegungfugenprofils mit
Querkraftverdübelung.
Material verzinktes Stahlblech und PE-Schaum, mit
Estrichdübel 6mm aus Stahl mit PVC-Überzug,
Zur Querkraftverdübelung und zur Reduzierung eines
möglichen Höhenversatzes des Estrichs sind Dübel mit
gleitfähigem Kunststoffüberzug zu verwenden.
Diese sind direkt unterhalb der Metallschiene zu
stecken.
Abstand der Estrichdübel ca. 25 cm bzw. nach Angabe des
Planers.
Trennmaterial aus PE-Schaum
Fugenbreite bis 10 mm,
für Estrichhöhen bis 95 mm,
in unterschiedlichen Längen ab ca. 1,0 m
einschl. Einmessen der Fuge,
einschl. Einarbeiten von bis zu 5 Heizleitungen je m
Einbauort : in Estrichflächen der Vorpos.

angebotenes Fabrikat: '..........'
angebotener Typ: '..........'
Menge: 140,000 m

**05.8 CT-Heizestrich : Estrichfuge unter Türen - Schallschutz**
Herstellen von Trennfugen im CT-Heizsestrich der
vorgenannten Positionen,
zur Unterbrechung der Schallübertragung unter Türen
Trennen bis auf die Dämmebene,
Trennmaterial aus PE-Schaum, mit Klebefuss,
Fugenbreite über 10 bis 15 mm,
für Estrichhöhen bis 100 mm,
in unterschiedlichen Längen ab ca. 0,75 m
einschl. Einmessen der Fuge, exakt unter dem Türblatt
verlaufend,
einschl. Einarbeiten von bis zu 4 Heizleitungen je lfm
Einbauort : in Estrichflächen der Vorpos.

angebotenes Fabrikat: '..........'
angebotener Typ: '..........'
Menge: 8,000 m

### Titel 06 Estrich CT

**06.1 CT-Estrich : PE-Folie als Trennschicht**
PE-Folie als Trennschicht,
zwischen Trittschalldämmung und CT-Estrich,
Polyethylenfolie, 0,2 mm dick, liefern und 1-lagig
 fugenüberlappt verlegen.
Einbau im EG+UG
Menge: 660,000 m²

**06.2 Estrich CT-C30-F5-S55, 3 kN/m² - 2 kN**
Zementestrich auf Dämmschicht,
gemäß DIN 18560-2 in Verbindung mit DIN EN 13813,
Estrich zur Aufnahme von keramischen Belägen

- Verkehrslast : 3,0 kN/m²
- Einzellast : 2,0 kN
- Druckfestigkeit nach DIN EN 13813 : C 30
- Biegezugfestigkeitsklasse nach DIN EN 13813 : F5
- Estrichnenndicke in mm : 55
- Einbauort : EG Sanitärräume, OG Sanitärräume

angebotenes Fabrikat: '..........'
angebotener Typ: '..........'
Menge: 160,000 m²

**06.3 Estrich CT-C30-F5-S60, 5 kN/m² - 4 kN**
Zementestrich auf Dämmschicht,
gemäß DIN 18560-2 in Verbindung mit DIN EN 13813,
Estrich zur Aufnahme von keramischen Belägen

- Verkehrslast : 5,0 kN/m²
- Einzellast : 4,0 kN
- Druckfestigkeit nach DIN EN 13813 : C 30
- Biegezugfestigkeitsklasse nach DIN EN 13813 : F5
- Estrichnenndicke in mm : 60
- Einbauort : EG Flure, EG Treppenhaus, OG Treppenhaus

angebotenes Fabrikat: '..........'
angebotener Typ: '..........'
Menge: 370,000 m²

**06.4 Estrich CT-C30-F5-S70, 5 kN/m² - 4 kN**
Zementestrich auf Dämmschicht,
gemäß DIN 18560-2 in Verbindung mit DIN EN 13813,
Estrich zur Aufnahme von keramischen Belägen

- Verkehrslast : 5,0 kN/m²
- Einzellast : 4,0 kN
- Druckfestigkeit nach DIN EN 13813 : C 30
- Biegezugfestigkeitsklasse nach DIN EN 13813 : F5
- Estrichnenndicke in mm : 70
- Einbauort : UG Flur, EG Windfang. EG Hausmeister,
  EG Pausenverkauf, OG Trakt 4

angebotenes Fabrikat: '..........'
angebotener Typ: '..........'
Menge: 130,000 m²

**06.5 Estrich CT-C30-F5 : Mehrstärke 5 mm**
Differenzpreis für eine Mehr- (oder
Minder)stärke von je 5 mm,
des Estrichs CT-C30-F5 der
vorgenannten Positionen,
Ausführung nach besonderer
Anordnung des AG.
Menge: 60,000 m²

**06.6 CT-Estrich : Anarbeiten an Durchdringungen, bis 0,01 m²**
Anarbeiten des CT-Estrichs der oben
genannten Positionen an
Durchdringungen, eingebaute Bauteile
wie: Säulen, Rohrleitungen,
Bodeneinläufe, Bodendosen etc.
Einzelgröße bis 0,01 m2 (z.B. Quadrat
bis 10x10 cm)
Menge: 20,000 St

**06.7 CT-Estrich : Anarbeiten an Durchdringungen, 0,011 bis 0,1 m²**
Anarbeiten des CT-Estrichs der oben
genannten Positionen an
Durchdringungen,
Positionen an Durchdringungen,
eingebaute Bauteile wie: Säulen,
Rohrleitungen, Bodeneinläufe,
Bodendosen etc.
Einzelgröße, 0,011 bis 0,1 m² (z.B.
Quadrat bis 31,6 x 31,6 cm)
Menge: 10,000 St

**06.8 CT-Estrich : Anarbeiten an Durchdringungen, 0,11 bis 0,2 m²**
Anarbeiten des CT-Estrichs der oben
genannten Positionen an
Durchdringungen,
Positionen an Durchdringungen,
eingebaute Bauteile wie: Säulen,
Rohrleitungen, Bodeneinläufe,
Bodendosen etc.
Einzelgröße, 0,11 bis 0,25 m² (z.B.
Quadrat bis 50 x 50 cm)
Menge: 5,000 St

**06.9 Zulage Fussbodenaufbau CT : nachträgliches Einbringen**
Nachträgliches Einbringen des
Fussbodenaufbaus,
als Gesamtzulage zu den
vorgenannten Einzelpositionen,
für Aufbau aus :
- Ausgleichsdämmung
(unterschiedliche Stärken)
- PE-Folie
- CT-Estrich (unterschiedliche
Stärken)
Menge: 50,000 m²

### Titel 07 CAF/CT-Estrich : Einbauteile/Sonstiges

**07.1 CAF/CT-Estrich : Feldbegrenzungsfuge herstellen**
Herstellen von Fugen zur konstruktiv notwendigen Feldbegrenzung,
im CAF/CT-Estrich der vorgenannten Positionen,
Trennen bis auf die Dämmebene,
Einbau eines Bewegungfugenprofils mit
Querkraftverdübelung.
Material verzinktes Stahlblech und PE-Schaum, mit
Estrichdübel 6mm aus Stahl mit PVC-Überzug,
Zur Querkraftverdübelung und zur Reduzierung eines
möglichen Höhenversatzes des Estrichs sind Dübel mit
gleitfähigem Kunststoffüberzug zu verwenden.
Diese sind direkt unterhalb der Metallschiene zu
stecken.
Abstand der Estrichdübel ca. 25 cm bzw. nach Angabe des
Planers.
Trennmaterial aus PE-Schaum
Fugenbreite bis 10 mm,
für Estrichhöhen bis 95 mm,
in unterschiedlichen Längen ab ca. 1,0 m
einschl. Einmessen der Fuge,
einschl. Einarbeiten von bis zu 5 Heizleitungen je m
Einbauort : in Estrichflächen der Vorpos.

angebotenes Fabrikat: '..........'
angebotener Typ: '..........'
Menge: 7,000 m

**07.2 CAF/CT-Estrich : Bewegungsfuge**
Herstellen von Bewegungsfugen im CAF/CT-Estrich der
vorgenannten CAF- und CT-Estrichbeläge,
zur Aufnahme von Formänderungen und Bewegungen,

wie Pos. zu vor, jedoch

Fugenbreite 10 bis 15 mm,
in unterschiedlichen Längen ab ca. 1, 0 m
einschl. Einmessen der Fuge

Einbauort : EG

angebotenes Fabrikat: '..........'
angebotener Typ: '..........'
Menge: 12,000 m

**07.3 CAF/CT-Estrich : Feldbegrenzungsfuge herstellen, MF**
Herstellen von Fugen zur konstruktiv notwendigen Feldbegrenzung, MF
im CAF/CT-Estrich der vorgenannten Positionen,
Trennen bis auf die Dämmebene,
Einbau eines Bewegungfugenprofils mit
Querkraftverdübelung.
Mineralfaserdämmstoff, 10cm hoch, 10mm Dicke
nicht brennbare Steinwolle,  Schmelzpunkt >1000°C
Baustoffklasse A1
Zur Querkraftverdübelung und zur Reduzierung eines
möglichen Höhenversatzes des Estrichs sind Dübel mit
gleitfähigem Kunststoffüberzug zu verwenden.
Diese sind mittig im Estrich
Abstand der Estrichdübel ca. 25 cm bzw. nach Angabe des
Planers.
Trennmaterial aus Mineralfaser/Steinwolle
Fugenbreite bis 10 mm,
für Estrichhöhen bis 100 mm,
in unterschiedlichen Längen ab ca. 1,0 m
einschl. Einmessen der Fuge,
einschl. Einarbeiten von bis zu 5 Heizleitungen je m
Einbau in notwendigen Fluren und Treppenräumen
im UG + EG + UG

angebotenes Fabrikat: '..........'
angebotener Typ: '..........'
Menge: 75,000 m

**07.4 CAF/CT-Estrich : Bewegungsfuge MF**
Herstellen von Bewegungsfugen im CAF/CT-Estrich der
vorgenannten CAF- und CT-Estrichbeläge,
zur Aufnahme von Formänderungen und Bewegungen,

zur Aufnahme von Formänderungen und Bewegungen,

wie Pos. zu vor, jedoch

Fugenbreite 10 bis 15 mm,
in unterschiedlichen Längen ab ca. 1, 0 m
einschl. Einmessen der Fuge
Einbauort : UG EG und OG in notwendigen Fluren

angebotenes Fabrikat: '..........'
angebotener Typ: '..........'
Menge: 22,000 m

**07.5 CAF/CT-Estrich : Estrichfuge unter Türen - Schallschutz**
Herstellen von Trennfugen im CAF/CT Estrich der
vorgenannten Positionen,
zur Unterbrechung der Schallübertragung unter Türen
Trennen bis auf die Dämmebene,
Trennmaterial aus PE-Schaum, mit Klebefuss,
Fugenbreite über 10 bis 15 mm,
für Estrichhöhen bis 100 mm,
in unterschiedlichen Längen ab ca. 0,75 m
einschl. Einmessen der Fuge, exakt unter dem Türblatt
verlaufend,
einschl. Einarbeiten von bis zu 4 Heizleitungen
Einbauort : in Estrichflächen der Vorpos.

angebotenes Fabrikat: '..........'
angebotener Typ: '..........'
Menge: 54,000 m

**07.6 CAF/CT-Estrich : Estrichfuge unter Türen - Schallschutz, MF**
Herstellen von Trennfugen im CAF/CT Estrich der
vorgenannten Positionen,
zur Unterbrechung der Schallübertragung unter Türen
Trennen bis auf die Dämmebene,
Mineralfaserdämmstoff, 10cm hoch, 10mm Dicke
nicht brennbare Steinwolle,  Schmelzpunkt >1000°C
Baustoffklasse A1
für Estrichhöhen bis 100 mm,
in unterschiedlichen Längen ab ca. 0,75 m
einschl. Einmessen der Fuge, exakt unter dem Türblatt
verlaufend,
Einbauort : in Estrichflächen der Vorpos.

angebotenes Fabrikat: '..........'
angebotener Typ: '..........'
Menge: 36,000 m

**07.7 CAF/CT-Estrich : Trennfuge Brandschottung**
Herstellen von Trennfugen im CAF/CT -Estrich der
vorgenannten Positionen,
als Brandschutzschottung F60,
unter Flurtüren, im Bereich der Brandwand,
Trennen des Fussbodenaufbaus bis auf den Rohboden,
Gesamtstärke : ca. 140 mm,
Trernnmaterial aus Mineralwolle A1, nichtbrennbar A1
nach DIN EN 13501-1,
Schmelzpunkt > 1000°C, nach DIN 4102-4
Fugenbreite 30 mm,
in unterschiedlichen Fugenlängen ab ca. 1,0 m
einschl. Einmessen der Fuge,
einschließlich dem Anpassen an jeweils 5 Heizleitungen
je laufendem Meter,
Menge: 10,000 m

**07.8 CAF/CT-Estrich : Abstellung**
Abstellung an den freien Enden der CAF und CT -
Estrichflächen,
mit Kantholz, 10x8xm (Breite x Höhe)
herstellen und vorhalten, einschl. der späteren
Beseitigung,
Die Abschalung dient auch als besonderer Schutz der
Estrichkante.
Einbauort : Übergange zu Saniträräumen bzw.
Ausfzugschaächten
In Einzellängen von 0,88m - 1,135m
Menge: 20,000 m

**07.9 CAF/CT-Estrich : Herstellen von Aussparungen, bis 40 x 40 cm**
Herstellen von Aussparungen im CAF
und CT-Estrich der vorgenannten
Positionen,
im Bereich von Bodenabläufen,
Größe der Aussparung ca. 40 x 40 cm
Menge: 15,000 St

### Titel 08 Stundenlohnarbeiten

*Hinweis*
Stundenlohnarbeiten dürfen nur auf besondere Anordnung
des AG ausgeführt werden und sind durch täglich bei der
Bauleitung einzureichende Stundenzettel zu belegen,
andernfalls erfolgt keine Vergütung.
Der Bieter erklärt mit Abgabe des Angebotes, dass die
angegebenen Verrechnungssätze unter Beachtung der
preisrechtlichen Vorschriften ermittelt wurden. Die
Verrechnungssätze gelten unabhängig von der Anzahl der
abgerechneten Stunden.
Anzubieten und in die LV-Position einzutragen ist, für
die jeweiligen Berufsgruppen, ein aus den Einzelberufen
gemittelter Verrechnungssatz (Euro/Stunde), der
sämtliche Aufwendungen enthält, insbesondere die Lohn-
und Gehaltskosten, Gemeinkostenanteile einschl. der
Sozialbeiträge, vermögenswirksame Leistungen sowie
Lohn- und Gehaltsnebenkosten, einschl. Auslösung und
Reisekosten. Die Arbeitszeit für Stundenlohnarbeiten
beginnt und endet grundsätzlich auf der Baustelle.

**08.1 Facharbeiterstunden**
Menge: 10,000 h

**08.2 Helferstunden**
Menge: 10,000 h

USt %: 19,00
